# ER-Elektronik - Notbeleuchtung
Leistungsbeschreibung (GAEB DA XML 3.2, DA81)
Projekt: CONTURA Rettungszeichenleuchte
Währung: EUR
Erstellt mit: AVAPLAN, 17.01.2022

## CONTURA Rettungszeichenleuchte
Datum: 19.08.2021
EP-Anteile: Löhne; Stoffe; Geräte; Sonstige

### Abschnitt 1 Ausschreibungstext

#### Titel 1.1 CONTURA Rettungszeichenleuchte für Zentralbatterie

**1.1.10 für Deckenmontage, 230V AC/DC, Erkennungsweite 25m**
Rettungszeichenleuchte im quaderförmigen Design, montage- und anschlussfreundliches, 2teiliges Gehäuse aus verzinktem, weiß (oder nach Vorgabe) Pulver beschichtetem Stahlblech, Basisteil für Wand oder Deckenmontage mit Steckbuchse für Durchgangsverdrahtung mit Adern bis 2,5mm², werkzeuglos rastende Leuchteinheit, komplett mit allen elektrischen Betriebsmitteln, homogene, Vorschriften konforme Ausleuchtung durch licht-technisch optimierte, Kanten beleuchtete Acrylglasscheibe, Piktogramm-Set mit 4 wechselbaren Rettungszeichen für ein- oder zweiseitige Fluchtweg-Kennzeichnung.
Gehäusematerial  :  Stahlblech verzinkt
Gehäuseausführung  :  Schutzklasse I,  Schutzart IP32
Farbe des Gehäuses  :  weiß, RAL9016
Befestigung  Deckenmontage
Nennspannung  :  230V 0-60Hz (AC/DC)
Leistungsaufnahme AC  :  max. 9,0VA
Leistungsaufnahme DC  :  Max. 4,7W
Leuchtmittel  :  12 * LED- mittlere Lebensdauer >35000h
Lichtfarbe  :  4000K neutral weiß
Leuchtdichte im Netzbetrieb  :  200 Cd/m²
Leuchtdichte im Notbetrieb  :  200 Cd/m²
Abmessung Gehäuse (Scheibe)  :  L=260mm H=80mm (+130mm) T=52mm
Piktogramm  :  4 steckbare Piktogramm-Folien nach DIN/EN7010
  zur 1 oder 2 seitigen Beschriftung nach Erfordernis
Erkennungsweite  :  25m
Typ / Bezeichnung  :  CL61 D E220 SN 20
Menge: 0,000 St

**1.1.20 für Deckenmontage, 230V AC/DC, Erkennungsweite 34m**
Rettungszeichenleuchte im quaderförmigen Design, montage- und anschlussfreundliches, 2teiliges Gehäuse aus verzinktem, weiß (oder nach Vorgabe) Pulver beschichtetem Stahlblech, Basisteil für Wand oder Deckenmontage mit Steckbuchse für Durchgangsverdrahtung mit Adern bis 2,5mm², werkzeuglos rastende Leuchteinheit, komplett mit allen elektrischen Betriebsmitteln, homogene, Vorschriften konforme Ausleuchtung durch licht-technisch optimierte, Kanten beleuchtete Acrylglasscheibe, Piktogramm-Set mit 4 wechselbaren Rettungszeichen für ein- oder zweiseitige Fluchtweg-Kennzeichnung.
Gehäusematerial  :  Stahlblech verzinkt
Gehäuseausführung  :  Schutzklasse I,  Schutzart IP32
Farbe des Gehäuses  :  weiß, RAL9016
Befestigung  Deckenmontage
Nennspannung  :  230V 0-60Hz (AC/DC)
Leistungsaufnahme AC  :  max. 9,0VA
Leistungsaufnahme DC  :  Max. 4,7W
Leuchtmittel  :  12 * LED- mittlere Lebensdauer >35000h
Lichtfarbe  :  4000K neutral weiß
Leuchtdichte im Netzbetrieb  :  200 Cd/m²
Leuchtdichte im Notbetrieb  :  200 Cd/m²
Abmessung Gehäuse (Scheibe)  :  L=340mm H=80mm (+170mm) T=52mm
Piktogramm  :  4 steckbare Piktogramm-Folien nach DIN/EN7010
  zur 1 oder 2 seitigen Beschriftung nach Erfordernis
Erkennungsweite  :  34m
Typ / Bezeichnung  :  CL81 D E220 SN 20
Menge: 0,000 St

**1.1.30 für Wandmontage, 230V AC/DC, Erkennungsweite 25m**
Rettungszeichenleuchte im quaderförmigen Design, montage- und anschlussfreundliches, 2teiliges Gehäuse aus verzinktem, weiß (oder nach Vorgabe) Pulver beschichtetem Stahlblech, Basisteil für Wand oder Deckenmontage mit Steckbuchse für Durchgangsverdrahtung mit Adern bis 2,5mm², werkzeuglos rastende Leuchteinheit, komplett mit allen elektrischen Betriebsmitteln, homogene, Vorschriften konforme Ausleuchtung durch licht-technisch optimierte, Kanten beleuchtete Acrylglasscheibe, Piktogramm-Set mit 4 wechselbaren Rettungszeichen für ein- oder zweiseitige Fluchtweg-Kennzeichnung.
Gehäusematerial  :  Stahlblech verzinkt
Gehäuseausführung  :  Schutzklasse I,  Schutzart IP32
Farbe des Gehäuses  :  weiß, RAL9016
Befestigung  Wandmontage
Nennspannung  :  230V 0-60Hz (AC/DC)
Leistungsaufnahme AC  :  max. 9,0VA
Leistungsaufnahme DC  :  Max. 4,7W
Leuchtmittel  :  12 * LED- mittlere Lebensdauer >35000h
Lichtfarbe  :  4000K neutral weiß
Leuchtdichte im Netzbetrieb  :  200 Cd/m²
Leuchtdichte im Notbetrieb  :  200 Cd/m²
Abmessung Gehäuse (Scheibe)  :  L=260mm H=80mm (+130mm) T=52mm
Piktogramm  :  4 steckbare Piktogramm-Folien nach DIN/EN7010
  zur 1 oder 2 seitigen Beschriftung nach Erfordernis
Erkennungsweite  :  25m
Typ / Bezeichnung  :  CL61 W E220 SN 20
Menge: 0,000 St

**1.1.40 für Wandmontage, 230V AC/DC, Erkennungsweite 34m**
Rettungszeichenleuchte im quaderförmigen Design, montage- und anschlussfreundliches, 2teiliges Gehäuse aus verzinktem, weiß (oder nach Vorgabe) Pulver beschichtetem Stahlblech, Basisteil für Wand oder Deckenmontage mit Steckbuchse für Durchgangsverdrahtung mit Adern bis 2,5mm², werkzeuglos rastende Leuchteinheit, komplett mit allen elektrischen Betriebsmitteln, homogene, Vorschriften konforme Ausleuchtung durch licht-technisch optimierte, Kanten beleuchtete Acrylglasscheibe, Piktogramm-Set mit 4 wechselbaren Rettungszeichen für ein- oder zweiseitige Fluchtweg-Kennzeichnung.
Gehäusematerial  :  Stahlblech verzinkt
Gehäuseausführung  :  Schutzklasse I,  Schutzart IP32
Farbe des Gehäuses  :  weiß, RAL9016
Befestigung  Wandmontage
Nennspannung  :  230V 0-60Hz (AC/DC)
Leistungsaufnahme AC  :  max. 9,0VA
Leistungsaufnahme DC  :  Max. 4,7W
Leuchtmittel  :  18 * LED- mittlere Lebensdauer >35000h
Lichtfarbe  :  4000K neutral weiß
Leuchtdichte im Netzbetrieb  :  200 Cd/m²
Leuchtdichte im Notbetrieb  :  200 Cd/m²
Abmessung Gehäuse (Scheibe)  :  L=340mm H=80mm (+170mm) T=52mm
Piktogramm  :  4 steckbare Piktogramm-Folien nach DIN/EN7010
  zur 1 oder 2 seitigen Beschriftung nach Erfordernis
Erkennungsweite  :  34m
Typ / Bezeichnung  :  CL81 W E220 SN 20
Menge: 0,000 St

**1.1.50 mit Mischbetriebsbaustein für Sicherheitslichtgerät gemäß Vorbemerkung und Ausschreibungstext**
*** Bedarfsposition mit GB
Menge: 0,000 St

**1.1.60 elektronisches Betriebsgerät für Sonderspannung 24V 48V 60V 110V**
*** Bedarfsposition mit GB
Menge: 0,000 St

#### Titel 1.2 CONTURA Rettungszeichenleuchte, Einzelbatterie, AUTOTEST

**1.2.10 für Deckenmontage, Notbetrieb 3h (8h), Erkennungsweite 25m**
Rettungszeichenleuchte im quaderförmigen Design, montage- und anschlussfreundliches, 2teiliges Gehäuse aus verzinktem, weiß (oder nach Vorgabe) Pulver beschichtetem Stahlblech, Basisteil für Wand oder Deckenmontage mit Steckbuchse für Durchgangsverdrahtung mit Adern bis 2,5mm², werkzeuglos rastende Leuchteinheit, komplett mit allen elektrischen Betriebsmitteln, homogene, Vorschriften konforme Ausleuchtung durch licht-technisch optimierte, Kanten beleuchtete Acrylglasscheibe, Piktogramm-Set mit 4 wechselbaren Rettungszeichen für ein- oder zweiseitige Fluchtweg-Kennzeichnung.
Gehäusematerial  :  Stahlblech verzinkt
Gehäuseausführung  :  Schutzklasse I,  Schutzart IP32
Farbe des Gehäuses  :  weiß, RAL9016
Befestigung  Deckenmontage
Nennspannung  :  230V 50-60Hz
Leistungsaufnahme  :  DL max. 9VA, BS max.4,4VA
Akku  :  LiFePO4 3,2V 1,6Ah
Notbetriebszeit  :  3h (umschaltbar auf 8h)
Leuchtmittel  :  12 * LED 140 Lumen - mittlere Lebensdauer >35000h
Lichtstromfaktor  :  100% (40% bei 8h)
Lichtfarbe  :  4000K neutral weiß (840)
Leuchtdichte im Netzbetrieb  :  > 200cd/m²
Abmessung Gehäuse (Scheibe)  :  L=260mm H=80mm (+130mm) T=52mm
Piktogramm  :  4 steckbare Piktogramm-Folien nach DIN/EN7010
  zur 1 oder 2 seitigen Beschriftung nach Erfordernis
Erkennungsweite  :  25m
Typ / Bezeichnung  :  CL61 D AX3 SN 20
Menge: 0,000 St

**1.2.20 für Deckenmontage, Notbetrieb 3h (8h), Erkennungsweite 34m**
Rettungszeichenleuchte im quaderförmigen Design, montage- und anschlussfreundliches, 2teiliges Gehäuse aus verzinktem, weiß (oder nach Vorgabe) Pulver beschichtetem Stahlblech, Basisteil für Wand oder Deckenmontage mit Steckbuchse für Durchgangsverdrahtung mit Adern bis 2,5mm², werkzeuglos rastende Leuchteinheit, komplett mit allen elektrischen Betriebsmitteln, homogene, Vorschriften konforme Ausleuchtung durch licht-technisch optimierte, Kanten beleuchtete Acrylglasscheibe, Piktogramm-Set mit 4 wechselbaren Rettungszeichen für ein- oder zweiseitige Fluchtweg-Kennzeichnung.
Gehäusematerial  :  Stahlblech verzinkt
Gehäuseausführung  :  Schutzklasse I,  Schutzart IP32
Farbe des Gehäuses  :  weiß, RAL9016
Befestigung  Deckenmontage
Nennspannung  :  230V 50-60Hz
Leistungsaufnahme  :  DL max. 9VA, BS max.4,4VA
Akku  :  LiFePO4 3,2V 1,6Ah
Notbetriebszeit  :  3h (umschaltbar auf 8h)
Leuchtmittel  :  18 * LED 140 Lumen - mittlere Lebensdauer >35000h
Lichtstromfaktor  :  100% (40% bei 8h)
Lichtfarbe  :  4000K neutral weiß (840)
Leuchtdichte im Netzbetrieb  :  > 200cd/m²
Abmessung Gehäuse (Scheibe)  :  L=340mm H=80mm (+170mm) T=52mm
Piktogramm  :  4 steckbare Piktogramm-Folien nach DIN/EN7010
  zur 1 oder 2 seitigen Beschriftung nach Erfordernis
Erkennungsweite  :  34m
Typ / Bezeichnung  :  CL81 D AX3 SN 20
Menge: 0,000 St

**1.2.30 für Wandmontage, Notbetrieb 3h (8h), Erkennungsweite 25m**
Rettungszeichenleuchte im quaderförmigen Design, montage- und anschlussfreundliches, 2teiliges Gehäuse aus verzinktem, weiß (oder nach Vorgabe) Pulver beschichtetem Stahlblech, Basisteil für Wand oder Deckenmontage mit Steckbuchse für Durchgangsverdrahtung mit Adern bis 2,5mm², werkzeuglos rastende Leuchteinheit, komplett mit allen elektrischen Betriebsmitteln, homogene, Vorschriften konforme Ausleuchtung durch licht-technisch optimierte, Kanten beleuchtete Acrylglasscheibe, Piktogramm-Set mit 4 wechselbaren Rettungszeichen für ein- oder zweiseitige Fluchtweg-Kennzeichnung.
Gehäusematerial  :  Stahlblech verzinkt
Gehäuseausführung  :  Schutzklasse I,  Schutzart IP32
Farbe des Gehäuses  :  weiß, RAL9016
Befestigung  Wandmontage
Nennspannung  :  230V 50-60Hz
Leistungsaufnahme  :  DL max. 9VA, BS max.4,4VA
Akku  :  LiFePO4 3,2V 1,6Ah
Notbetriebszeit  :  3h (umschaltbar auf 8h)
Leuchtmittel  :  12 * LED 140 Lumen - mittlere Lebensdauer >35000h
Lichtstromfaktor  :  100% (40% bei 8h)
Lichtfarbe  :  4000K neutral weiß (840)
Leuchtdichte im Netzbetrieb  :  > 200cd/m²
Abmessung Gehäuse (Scheibe)  :  L=260mm H=80mm (+130mm) T=52mm
Piktogramm  :  4 steckbare Piktogramm-Folien nach DIN/EN7010
  zur 1 oder 2 seitigen Beschriftung nach Erfordernis
Erkennungsweite  :  25m
Typ / Bezeichnung  :  CL61 W AX3 SN 20
Menge: 0,000 St

**1.2.40 für Wandmontage, Notbetrieb 3h (8h), Erkennungsweite 34m**
Rettungszeichenleuchte im quaderförmigen Design, montage- und anschlussfreundliches, 2teiliges Gehäuse aus verzinktem, weiß (oder nach Vorgabe) Pulver beschichtetem Stahlblech, Basisteil für Wand oder Deckenmontage mit Steckbuchse für Durchgangsverdrahtung mit Adern bis 2,5mm², werkzeuglos rastende Leuchteinheit, komplett mit allen elektrischen Betriebsmitteln, homogene, Vorschriften konforme Ausleuchtung durch licht-technisch optimierte, Kanten beleuchtete Acrylglasscheibe, Piktogramm-Set mit 4 wechselbaren Rettungszeichen für ein- oder zweiseitige Fluchtweg-Kennzeichnung.
Gehäusematerial  :  Stahlblech verzinkt
Gehäuseausführung  :  Schutzklasse I,  Schutzart IP32
Farbe des Gehäuses  :  weiß, RAL9016
Befestigung  Wandmontage
Nennspannung  :  230V 50-60Hz
Leistungsaufnahme  :  DL max. 9VA, BS max.4,4VA
Akku  :  LiFePO4 3,2V 1,6Ah
Notbetriebszeit  :  3h (umschaltbar auf 8h)
Leuchtmittel  :  18 * LED 140 Lumen - mittlere Lebensdauer >35000h
Lichtstromfaktor  :  100% (40% bei 8h)
Lichtfarbe  :  4000K neutral weiß (840)
Leuchtdichte im Netzbetrieb  :  > 200cd/m²
Abmessung Gehäuse (Scheibe)  :  L=340mm H=80mm (+170mm) T=52mm
Piktogramm  :  4 steckbare Piktogramm-Folien nach DIN/EN7010
  zur 1 oder 2 seitigen Beschriftung nach Erfordernis
Erkennungsweite  :  34m
Typ / Bezeichnung  :  CL81 W AX3 SN 20
Menge: 0,000 St

**1.2.50 Schnittstelle zum Anschluss an Fernüberwachung mit DLI-Z64**
*** Bedarfsposition mit GB
Menge: 0,000 St

**1.2.60 mit drahtlosen Fernüberwachung zum Anschluss an RCA 250**
*** Bedarfsposition mit GB
Menge: 0,000 St

#### Titel 1.3 CONTURA Zubehör

**1.3.10 Sonderfarbe nach Wahl des Bauherrn (RAL ____)**
*** Bedarfsposition ohne GB
Menge: 0,000 St

**1.3.20 Zentralpendel 1 M13 50cm**
*** Bedarfsposition ohne GB
mit stabilem Deckenbaldachin für seitliche und rückseitige Kabeleinführung
Menge: 0,000 St

**1.3.30 Zentralpendel 1 M13 100cm**
*** Bedarfsposition ohne GB
mit stabilem Deckenbaldachin für seitliche und rückseitige Kabeleinführung
Menge: 0,000 St

**1.3.40 Piktogramm-Set 90° gedreht (Ausleger) für seitliche Wandmontage**
*** Bedarfsposition ohne GB
Menge: 0,000 St

**1.3.50 Piktogramm-Set 4teilig, mit schrägen Pfeilen**
*** Bedarfsposition ohne GB
für Fluchtwegrichtungen aufwärts und abwärts
Menge: 0,000 St
